# Neuaufbau Funktionsräume der besteh. Halle in Biederbach
Angebotsaufforderung (GAEB 90, DA83)
Vergabenummer: 16.
Währung: EUR
Auftraggeber: Gemeinde Biederbach, Dorfstraße 18, 79215 Biederbach

## FASSADENSCHALUNG ALS 3-D LEISTENSCHALUNG
Datum: 01.09.23

*Hinweis*
Gebäudebeschreibung

Bei dieser Baumaßnahme wird ein Teil
des
bestehenden Hallengebäudes
abgebrochen und wieder
in ähnlicher Größe neu errichtet.
Die betreffenden Gebäudeteile umfassen
den Eingangsbereich
sowie die gesamten Solzialraumanlagen.

Die Halle wird während den
Rohbaumaßnahmen  für
Schulsport sowie Vereine vorerst genutzt
werden.
Zu einem späteren Baufortschritt wird die
Halle für ca. 9 Monate
gesperrt.

Die Lage des Gebäudes kann dem
beigefügten Lageplan entnommen
werden.

Vertragsbedingungen

Schutz von Bauteilen
Bauteile, die bereits Endprodukte
darstellen, sind zu schützen.
Es dürfen keine Beschriftungen,
Kennzeichnungen usw. angebracht
werden. Dies gilt insbesondere für den
Bereich der gesamten Aussenfassade.

Bauteile besonders zu schützen.
Sichtbare Oberflächen wie
Edelstahlbauteile usw. müssen
mit Folie geschützt werden.
Entfernen der Schutzmittel vor der
Abnahme sind Nebenleistungen ohne
Vergütung.

Ausführungsunterlagen
Die erforderlichen Pläne der
Fachingenieure und des Architekten
werden dem AN nach Auftragserteilung
kostenlos 3-fach, Bewehrungs- und
Konstruktionspläne 4-fach
zur Verfügung gestellt.

Ausführungszeichnungen des AN
Der AN hat erforderliche Werkstatt- u.
Montagezeichnungen
sowie Berechnungen vor Ausführung zur
Freigabe durch den AG vorzulegen.
2-fach als Prüfexemplar, 3-fach als
Endexemplar.

Baufristenplan
Der AN hat einen
Baufristenplan als Balkenplan über seine
vertraglichen Leistungen zu erstellen.

Baureinigung/ Schuttbeseitigung
Der bei der Arbeit des AN anfallende
Schutt (Bauschutt, Verpackungsmaterial
und Abfälle) ist während der gesamten
Ausführungszeit seiner Leistungen
Aufgabe
des AN (inkl. Entsorgung) Auf der
Baustelle hat er die von Ihm verursachten
Verschmutzungen in Gebäuden und auf
dem Gelände täglich zu entsorgen, bzw.
die Räume besenrein zu hinterlassen.
Geräte, die Feinstaub erzeugen, sind in
den betroffenen Räumen abzudichten
bzw. staubdicht abzuschotten

Abfallbeseitigung
Die Entsorgung von Abfall und Bauschutt
hat gemäß den Richtlinien des
Abfallwirtschaftsamtes der zuständigen
Gemeinde in der neuesten Fassung zu
erfolgen. Das Sortieren, Zwischenlagern
und getrennte Entsorgung der
Baustellenabfälle usw. ist in den
Einheitspreisen zu berücksichtigen.

Baustelleneinrichtung
Das Gebäude kann
rundherum mit
Fahrzeugen angefahren werden.
Für Arbeiten am Dach sowie Abbruch- u.
Fensterarbeiten
wird ein Fassadengerüst erstellt.
Erforderliche Gerüstarbeiten bzw.
Sicherheitsmaßnahmen im Innenbereich
werden durch den jeweiligen AN erbracht
und müssen bei den Einheitspreisen
berücksichtigt werden.
Unterkunftsräume  sowie Lager- und
Arbeitsplätze
müssen durch den AN erstellt werden
und sind ebenfalls bei den
Einheitspreisen zu berücksichtigen.

Zufahrt bzw. Parkplatzsituation
Es dürfen außschlieslich nur PKW-
Stellplätze auf dem
bebauten Grundstück belegt werden.
Die Zufahrtsstrasse zum Feuerwehrhaus
muß jederzeit freigehalten werden.
Ebenso dürfen keine Parkplätze in
diesem Bereich
belegt werden.

Der Bieter hat sich vor Angebotsabgabe
über die örtlich
Verhältnisse zu informieren. Nachträglich
geltend gemac
Erschwernisse oder Behinderungen die
bei Ortskenntniss
erkannt hätten werden müssen, werden
nicht anerkannt
und vergütet.

Haftung
Der AN haftet für die sach- und
fachgerechte Ausführung
aller Arbeiten vor Ort sowie die
Einhaltung der Sicherh
Der AN haftet dem AG gegenüber, sofern
er nicht nachwei
daß seine Erfüllungsgehilfen, etwaige
Subunternehmer und seine Beauftragten
kein Verschulden
Haftet der AN kraft Gesetzes auch ohne
Verschulden, ble
Haftung unberührt.
Soweit der AN haftet, hat er den AG
freizustellen.

Für Feuer-, Wasser- und sonstige
Schäden sowie Schäden
aus der Einwirkung der Witterung hat der
AN bis zur erf
Abnahme seines Werkes in vollem
Umfang
auszukommen.

Der AN haftet gegenüber dem AG alleine
für die gesamte
und Leistung bis zur Abnahme für
Schäden hinsichtlich Q
Diebstahl oder Dritte. Dies gilt auch für
Lieferungen u
der von ihm beauftragten
Subunternehmer.
Eventuelle Schäden, auch gegenüber
Dritter, gehen zu La
AN und sind für den AG kostenlos zu
beseitigen.
Der AN ist verpflichtet, eine
Haftpflichtversicherung a

### Titel 1 FASSADEN- 3D-HOLZSCHALUNG ALS LEISTENSCHALUNG

**1.1 Fassadenbahn UV beständig ; diffusionsoffen**
Liefern und anbringen einer UV-beständigen;
diffusionsoffener  Fassadenbahn auf vorh. Grundpüutz;
Farbe schwarz;
inkl. Überlappungen der Fassadenbahnen mit schwarzem
Klebeband abkleben.
Menge: 250,000 m2

**1.2 Rahmenhölzser 15 x 6 cm als Unterkonstruktion; Fichte**
Liefern und anbringen Unterkonstruktion als
Rahmenkölzer 15 x 6 cm; vertikal montiert ; Achsabstand
max 80,0 cm;
Holzart Fichte; inkl. Befestigungsmaterial.

Vorhandener Untergrund Wandfläche - Fassadenfolie
schwarz; Grundputz und Ziegelmauerwerk. beachten;
dementsprechend die Befestigung mit zugelassenen Dübeln
nach statischer Vorgabe einkalkulieren .
Menge: 220,000 m2

**1.3 Zulage zu Pos. 1.2 für deckenden Anstrich schwarz**
Zulage zu Pos. 1.2 für Grundierung und deckenden
Anstrich;  Farbton schwarz
Abwicklung drei Seiten - 15,0 cm +15,0 cm +6,0 cm
Menge: 220,000 m2

**1.4 Traglattung 40 x 60 mm**
Liefern und anbringen auf vorh. Rahmenhölzer
horizontale Traglattung 40 x 60 mm für bauseitige
Fassaden3-D Leistensachalung;
inkl. Befestigungsmaterial;
Achsabstand nach statischer Erfordernis.
Oberfläche der Traglattung abgeschrägt bzw. mit Gefälle
in Richtung Gebäude miteinkalkulieren;
inkl. Grundierung und deckenden Anstrich in der Farbe
schwarz;
Abwicklung für Anstrich  40 mm + 40 mm + 60 mm
Menge: 220,000 m2

**1.5 Fassadenschalung als 3-D- Leistenschalung; Holzart Lärche**
Liefern und anbringen Fassadenschalung als 3-D-
Leistenschalung; Holzart Lärche; natur,  unbehandelt
Leistengröße:  32 mm x 40 mm
  32 mm x 80 mm
  64 mm x 40 mm
  64 mm x 80 mm

inkl. Befestigungsmaterial;

Es ist eine unregelmäßige vertikale Aufteilung geplant
gemäß Bemusterung.

Vorschriftsmäßige Befestigung auf vorh.
Unterkonstruktion mit Edelstahlschrauben.
Menge: 120,000 m2

**1.6 Fassadenschalung als 3-D- Leistenschalung; Holzart Weisstanne**
Liefern und anbringen Fassadenschalung als 3-D-
Leistenschalung; Holzart Weisstanne; natur,
unbehandelt;
Leistengröße:  32 mm x 40 mm
  32 mm x 80 mm
  64 mm x 40 mm
  64 mm x 80 mm

inkl. Befestigungsmaterial.

Es ist eine unregelmäßige vertikale Aufteilung geplant
gemäß Bemusterung.

Vorschriftsmäßige Befestigung auf vorh.
Unterkonstruktion mit Edelstahlschrauben.
Menge: 120,000 m2

**1.7 Zulage zu Fassadenschalung für Vergrauungslasur**
Zualge zu Fassadenschalung für Vergrauungslasur gemäß
Bemusterung und Herstellerangaben.

.......................................................
...............
(angebotenes Fabrikat)
Menge: 220,000 m2

### Titel 2 DACHVORSPRUNG 3-D-HOLZSCHALUNG ALS LEISTENSCHALUNG

*Hinweis*
Bitte im Einheitspreis berücksichtigen, dass die
Montage  im Bereich  Dachvorsprung / Eingangsbereich
horizontal ausgeführt werden muss.

**2.1 Konstruktionsvollholz für Unterkonstruktion; 10 x 30 cm**
Liefern und montieren von Konstruktionsvollholz NSi
(nicht sichtbar) für Unterkonstruktion der bauseitigen
Leistenschalung 3D am Dachvorsprung.
Festigkeitsklasse C24 nach DIN 1052; Holzeinbaufeuchte
um = 15 + 3%; Einschnittart herzgetrennt, oberfläche
egalisiert und gefast, Maßhaltigkeitsklasse 2 nach EN
336; inkl. Befestigungsmaterial.

Größe 10 x 30 cm
Menge: 55,000 lfdm

**2.2 Fassadenbahn UV beständig ; diffusionsoffen**
Liefern und anbringen einer UV-beständigen;
diffusionsoffener  Fassadenbahn auf vorh.
Unterkonstruktion;
Farbe schwarz;
inkl. Überlappungen der Fassadenbahnen mit schwarzem
Klebeband abkleben.
Menge: 60,000 m2

**2.3 Traglattung 40 x 60 mm**
Liefern und anbringen auf vorh. Rahmenhölzer
horizontale Traglattung 40 x 60 mm für bauseitige
Fassaden3-D Leistensachalung;
Achsabstand nach statischer Erfordernis.
inkl. Grundierung und deckenden Anstrich in der Farbe
schwarz;
Abwicklung für Anstrich  40 mm + 40 mm + 60 mm
Menge: 60,000 m2

**2.4 Fassadenschalung als 3-D- Leistenschalung; Holzart Lärche**
Liefern und anbringen Fassadenschalung als 3-D-
Leistenschalung; Holzart Lärche; natur,  unbehandelt
Leistengröße:  32 mm x 40 mm
  32 mm x 80 mm
  64 mm x 40 mm
  64 mm x 80 mm

inkl. Befestigungsmaterial.

Es ist eine unregelmäßige Aufteilung geplant gemäß
Bemusterung.

Vorschriftsmäßige Befestigung auf vorh.
Unterkonstruktion mit Edelstahlschrauben.
Menge: 30,000 m2

**2.5 Fassadenschalung als 3-D- Leistenschalung; Holzart Weisstanne**
Liefern und anbringen Fassadenschalung als 3-D-
Leistenschalung; Holzart Weisstanne; natur unbehandelt
Leistengröße:  32 mm x 40 mm
  32 mm x 80 mm
  64 mm x 40 mm
  64 mm x 80 mm

inkl. Befestigungsmaterial.

Es ist eine unregelmäßige Aufteilung geplant gemäß
Bemusterung.

Vorschriftsmäßige Befestigung auf vorh.
Unterkonstruktion mit Edelstahlschrauben.
Menge: 30,000 m2

**2.6 Zulage zu Fassadenschalung für Vergrauungslasur**
Zualge zu Fassadenschalung für Vergrauungslasur gemäß
Bemusterung und Herstellerangaben.

.......................................................
...............
(angebotenes Fabrikat)
Menge: 60,000 m2

### Titel 3 TAGLOHNARBEITEN

*Hinweis*
Taglohnarbeiten für Abänderungen und unvorhergesehene
Leistungen, sowie anfallende Nebenarbeiten, werden
voraussichtlich in Ansatz gebracht.
Diese Leistungen sind von der Bauleitung anzuweisen und
bestätigen zu lassen.

**3.1 Stundensatz für Facharbeiter**
Stundensatz für Facharbeiter.
Menge: 15,000 Std.

**3.2 Stundensatz für Hilfsarbeiter**
Stundensatz für Hilfsarbeiter.
Menge: 15,000 Std

USt %: 19,00
